# JVA Halle Erweiterung
Angebotsaufforderung (GAEB DA XML 3.2, DA83)
Projekt: 9423105J12
Währung: EUR
Nebenangebote zugelassen: ja
Vergabeart: Öffentliche Ausschreibung
Eröffnung: 06.03.2026 10:00:00
Ausführungsbeginn: 27.04.2026
Ausführungsende: 26.06.2026
Auftraggeber: Amt für Immobilien- und Baumanagement Halle (Saale), An der Fliederwegkaserne 21, 06130 Halle (Saale); Vergabenummer: SLB-2026-0034
Erstellt mit: GXML Toolbox V3.3 R20210630, iTWO_64 V11.0.738, 27.01.2026

## ALLGEMEINE PROJEKTBESCHREIBUNG
ALLGEMEINE PROJEKTBESCHREIBUNG

Die GNUE beinhaltet den Neubau eines Mehrzweckgebäudes für die Polizei, bestehend aus Garagen, Mehrzweckhalle und Raumschießanlage.

Das Baufeld befindet sich nördlich des Stadtzentrums von Halle / Saale im Stadtteil Frohe Zukunft östlich der JVA. Im Osten wird das Grundstück über die Dessauer Straße erschlossen.

Weiterhin wurde südlich des Baufeldes eine neue Straße hergestellt. Die Straße verbindet die östlich des Grundstücks verlaufende Dessauer Straße mit der im Süden verlaufenden Herbert-Post-Straße.

Die postalische Adresse des Baufeldes lautet:
Herbert-Post-Straße 8, 06118 Halle / Saale

Im Vorfeld der umfangreichen Hoch- und Tiefbauarbeiten wurden die Bestandsgebäude auf dem Baugrundstück abgebrochen

Im Zeitraum der Baustelle ist die östlich an das Baufeld grenzende, bestehende Raumschießanlage noch in Betrieb und wird erst im Nachgang abgebrochen. Die Überschneidung der laufenden Nutzung der RSA sowie dem Baustellenbetrieb sind zu berücksichtigen.

BAUORDNUNGSRECHT
Gemäß § 2 Abs. 4 LBauO M-V wird der Neubau als Sonderbau klassifiziert und in die Gebäudeklasse 3 eingeordnet.

BAUGRUND / GRUNDWASSER
Das Baugrundstück stellt sich als aktuell vollständig versiegelte, weitestgehend ebene Fläche dar. Die Bodenversiegelung wird im Zuge der Abbrucharbeiten der Bestandsgebäude rückgebaut.

Es liegt ein Bodengutachten vor. Entsprechend des Bodengutachtens wird der Bodenaufbau unterhalb der bauseits abgebrochenen Beton-Fahrbahnplatten wie folgt beschrieben:
Die oberste Schicht bildet eine Auffüllung, D=0,50-0,80m aus einem Gemisch aus umgelagerten Lockergesteinen, welche mehr oder weniger stark mit anthropogenen Bestandteilen (Ziegel-/ Betonreste, Scherben) durchsetzt sind. Diese Auffüllung ist für ein Absetzen von Gründungskörpern als bedingt bis nicht geeignet einzustufen.
Die darunter folgende Schicht bildet sich aus Geschiebemergel, D=0,50-tiefer 6,00m. Diese Schicht wird als ausreichend tragfähig eingestuft. In beiden Schichten befinden sich einzelne Schichtbereiche mit Schmelzwassersand, D=0,50-tiefer 6,00m.

Ein durchgängiger Grundwasserhorizont ist bis zu den erkundungsrelevanten Aufschlussendteufen nicht vorhanden.
Dementsprechend sind schwebende Schichtwässer für das Bauvorhaben maßgebend.

Der Baugrund ist nicht Versickerungsfähig. Während der Erd- und Rohbauarbeiten ist eine Wasserhaltung der Baugrube als offene Wasserhaltung erforderlich.

Weitere, genauere Angaben zu den Böden und zum Grundwasser können dem beiliegenden Bodengutachten, entnommen werden.
Davon abweichende Bodenverhältnisse können nicht mit Sicherheit ausgeschlossen werden.

BAUKÖRPER
Es handelt sich um ein eingeschossiges, nicht unterkellertes Gebäude als Massivbaukonstruktion mit rechteckiger Grundfläche. Die Außenabmessungen betragen ca.80x56m
Die Gründung wird als Flachgründung mit Bodenplatte, Streifenfundamenten und Einzelfundamenten ausgeführt.

GEBÄUDEDATEN
Oberkante Attika:+ 5,77 m über Gebäudenullpunkt
Unterkante Bodenplatte:-- 0,35 m unter Gebäudenullpunkt
Aushubssohle:- 1,65 m unter Gebäudenullpunkt

BRI: 21.085 m3
BGF: 4.235 m2

Geländehöhe: i.M. 108 NHN
Gebäudenullpunkt: 108m NHN
Gründungssohle: 106,95m NHN / 106,35

Höhensystem: DHHN2016

## ALLGEMEINE BAUSTELLENBESCHREIBUNG
BAUSTELLENEINRICHTUNG
Die Baustelleneinrichtung ist dem beigefügten Baustelleneinrichtungsplan zu entnehmen.
Bauzäune und Bautore werden bauseits gestellt.
Die Zuständigkeiten für weitere allgemeine Baustelleneinrichtungsgegenstände werden in den folgenden Unterpunkten genauer erläutert.
Die Baustelle wird in den Wintermonaten bauseits beleuchtet.

BAUSTROM / BAUWASSER
Baustrom und Bauwasser werden bauseits über den AN Baustelleneinrichtung gestellt.
Die genaue Position der Bauwasser- und Baustromverteiler können dem Baustelleneinrichtungsplan entnommen werden. Ggf. für den eigenen Arbeitsumfang erforderliche Unterverteiler sind selbstständig in Rücksprache mit der Bauleitung abzustimmen, aufzubauen, zu unterhalten und wieder abzubauen. Dies ist für den eigenen Leistungsumfang Nebenleistung und wird nicht gesondert vergütet. Abrechnung Verbrauch entsprechend Regelung BLSA.

SANITÄR CONTAINER
Die Sanitärcontainer werden bauseits durch den AN Baustelleneinrichtung gestellt.

AUFENTHALTS- / LAGERRÄUME / BE-FLÄCHEN
Vom AG werden keine Aufenthalts-, oder Lagerräume zur Verfügung gestellt. Aufgrund der weitumfassenden Baumaßnahmen auf dem Gelände stehen Baustelleneinrichtungsflächen nur in sehr begrenztem Umfang zur Verfügung. Die vorhandenen Lagerflächen sind nur in Abstimmung mit der örtlichen Objektüberwachung zu nutzen.

Der AN kann kein Alleinbenutzungsrecht geltend machen. Die Einrichtungsflächen dienen in erster Linie der Baustellenlogistik, d.h. der AN kann auf dieser Fläche keinerlei Stoffe oder Einrichtungen dauerhaft lagern, sondern nur kurzfristig abstellen und zum eigentlichen Verwendungsort transportieren.

Gegebenenfalls notwendiges Freiräumen von Lagerflächen und Umräumen von gelagerten Materialien muss auf Anweisung der Objektüberwachung kurzfristig und unentgeltlich erfolgen. Container des AN müssen zwingend stapelbar sein. Die Lagerung von Materialien auf der Baustelle geschieht auf Risiko des AN.

Übernachtungen auf der Baustelle sind strengstens untersagt.

SAUBERKEIT / UNFALLVERHÜTUNG
Die Baustelle ist in sauberem und verkehrssicherem Zustand zu halten. Eventuell anfallender Abfall und Schutt ist arbeitstäglich abzufahren. Eine Zwischenlagerung außerhalb zugewiesener Arbeits- und Lagerbereiche ist nicht zulässig. Die Gestellung von Schuttcontainern und Disposition von notwendigen Maßnahmen zur Sauberhaltung der Baustelle während der gesamten Bauzeit erfolgt eigenverantwortlich durch jeden Unternehmer, ihre Positionierung auf der Baustelle ist jedoch mit der örtlichen Objektüberwachung abzustimmen.
Kommt der Auftragnehmer seinen Verpflichtungen nicht nach oder verlässt er die Baustelle nach Beendigung eines Arbeitsabschnittes ohne diese zu säubern, so ist die Objektüberwachung berechtigt, diese Säuberungsarbeiten durch Dritte zu Lasten des Verursachers vornehmen zu lassen.

Alle benutzten öffentlichen Zu- und Abfahrtsstraßen sind in sauberem und verkehrssicherem Zustand zu halten. Dies gilt auch für die Lieferfahrzeuge des AN.

UMWELTSCHUTZ / ABFALLBESEITIGUNG, ABWASSER, VERSCHMUTZUNGEN
Der AN ist verantwortlich dafür, dass keine wassergefährdenden Stoffe in das Kanalnetz oder den Untergrund gelangen. Pinselwäsche oder dergleichen sowie das Ablassen gipshaltiger, zementhaltiger, lösemittelhaltiger, bitumenhaltiger oder ähnlicher Produkte oder Materialien an Sanitäreinrichtungen oder an Hofabläufen oder im Bereich der Baustelle wird untersagt. Anfallende Abwässer sind durch den AN zu sammeln und ordnungsgemäß zu entsorgen.

Eigenes Restmaterial, Verschnitt, Bruch, Verpackungsmaterial und dergleichen ist vom AN arbeitstäglich zu beseitigen. Eine Zwischenlagerung außerhalb der Baustelle ist nicht zulässig.

Notwendige Umsicht, Schutz- und Abdeckmaßnahmen zur Vermeidung von Schmutz, Staub und Beschädigungen werden als Nebenleistung angesehen und sind in die Einheitspreise einzukalkulieren und werden nicht gesondert vergütet.

Schleifgeräte o.ä. staubfördernde Arbeitsgeräte sind nur mit Absaugeinrichtungen und leistungsfähigen Filtern gemäß DIN 60335-2-69 zu betreiben.

Bauseits werden keine Schutt- und Abfallcontainer gestellt.

BAUSTELLENVERORDNUNG / SIGEKO
Gemäß der Baustellenverordnung hat der Auftraggeber einen Sicherheits- und Gesundheitsschutzkoordinator beauftragt. Den Anweisungen des Koordinierenden sowie den Festlegungen im SiGe-Plan ist unbedingt Folge zu leisten.

FIRMENWERBUNG
Firmenwerbung ist auf dem gesamten Baugelände, einschl. an Bauzäunen und Gerüsten untersagt.
Ein gemeinsames Bauschild durch AG ist vorhanden.

## WEITERE BESONDERE VERTRAGSBEDINGUNGEN (WBVB)
ALLGEMEIN
Sämtliche hier dargestellten Leistungen sind - wenn nicht anders vereinbart - in die Einheitspreise einzukalkulieren und werden nicht gesondert vergütet.

NACHWEISE
Notwendige Zulassungs-, Eignungs- und Gütenachweise werden von der Objektüberwachung angefordert und sind drei Wochen vor Ausführung zur Ansicht und Kenntnis vorzulegen.

BAULEITUNG DES AN
Zur Wahrnehmung der Verpflichtungen des Auftragnehmers nach VOB/B § 4 hat dieser eine leitende, deutschsprachige Person als Fachbauleiter, sach- und fachkundig mit entsprechenden Qualifikationen zu stellen. Während der gesamten Ausführungszeit der beauftragten Arbeiten muss dieser als verantwortlicher Bauleiter ständig ansprechbar und erreichbar sein und die einzelnen Arbeitsschritte mit der Objektüberwachung des Auftraggebers abstimmen. Er ist u.a. verantwortlich für die Einweisung seines Personals und die Weitergabe von aktuellen Informationen zur Ausführung, für die Beaufsichtigung der einzelnen Abschnitte, für die Ordnung auf der Baustelle sowie für Materialtransport, Schutt- und Abfallbeseitigung, Sicherheit der eigenen Arbeits- und Hilfsmittel, wie u.a. Geräte. Dies gilt ebenfalls für die Koordninierung und Einweisung der Nachunternehmer des AN.

Der AN muss im Krankheitsfall oder bei Urlaub des Fachbauleiters einen qualifizierten Vertreter einsetzen können, der über die Aufgabenstellung, den Stand und die Belange der Baumaßnahme entsprechend informiert und entsprechend entscheidungsbefugt ist, um die Geschicke auf der Baustelle, insbesondere die Personal- und Gerätedisposition im Sinne des Vertrags zu lenken.

BAUSTELLENBESPRECHUNGEN
Baustellenbesprechungen dienen vornehmlich der Kommunikation von Terminen und der Koordination, oder z.B. auch der Klärung von Schnittstellen zwischen den Gewerken durch die örtliche Objektüberwachung des Bauherrn. Sie finden wöchentlich statt, die Teilnahme durch den o.g. Bauleiter des AN ist verpflichtend und Vertragsbestandteil.
Die Sitzungen werden von der Objektüberwachung protokolliert, die Bauprotokolle werden den Beteiligten per E-Mail zugesandt. Etwaige Bedenken, oder Einwände zu terminlichen Fristen oder fachtechnischen Hintergründen sind rechtzeitig in den Baustellenbesprechungen gegenüber der Bauleitung zu äußern.

BAUTAGESBERICHTE
Die Bautageberichte sind arbeitstäglich vom AN zu führen, und spätestens zum Ende der Arbeitswoche der örtlichen Objektüberwachung zur Kenntnis zu überlassen. Das Original ist dem AG als Bestandteil der AN-Dokumentation zu überlassen.

Insbesondere sind zwingend anzugeben:
-  Witterung
-  die Anzahl der beschäftigten Arbeiter, deren Qualifikation sowie deren volle
  Namen
-  die eingesetzten Maschinen und Großgeräte
-  die geleistete Arbeit
-  Art und Menge der entsorgten Abfälle des AN

BAUFRISTENPLAN
Die jeweiligen terminlichen Meilensteine für das Gebäude sind in einem vom AG entwickelten, und dem LV beigefügten, projektbezogenen Gesamtablaufplan verzeichnet.
Um jedoch die Erbringung seiner eigenen Leistung zu plausibilisieren, und die bauseitigen Gewerke in den Bauablauf zu integrieren, hat der Auftragnehmer einen Baufristenplan in Form eines Balkenplans über seine vertraglich vereinbarten Leistungen zu erstellen, anhand dessen die Einhaltung der Vertragsfristen nachgewiesen und überwacht werden können.
Dabei sind die Bauzeiten mit entsprechenden Kapazitätsnachweisen (Geräte und Arbeitskräfte) darzustellen. Auch sind die technologischen Abhängigkeiten der Gewerke untereinander und die Erstellung und Prüfung von Montageplanungen, sowie die Freigaben durch Dritte (z.B. Prüfstatik) so zu berücksichtigen, dass die Einhaltung der Gesamtterminkette gewahrt wird.

Der Baufristenplan ist dem Auftraggeber unaufgefordert 10 Werktage nach Auftragserteilung, bei Überarbeitung innerhalb von 5 Werktagen jeweils in 2 Fertigungen in Papierform, sowie digital im PDF-Format zu übergeben.

KALKULATIONSHINWEISE / MATERIALIEN
Alle für die eigenen Leistungen erforderlichen Befestigungsmittel die die Wärmedämmebene durchdringen, sind thermisch getrennt auszuführen. Die verwendeten Materialien, Konstruktionen und Bauelemente sind in Ihrer Art, Spezifikation und Einbausituation durch den AN zu dokumentieren. Alle Anschlüsse und Durchdringungen sind eigenverantwortlich auszuführen und absolut dicht im Sinne der Anforderungen an das durchdrungene Bauteil herzustellen (Brand-, Schall-, Wärme-, Witterungsschutz, etc.).

TOLERANZEN / ABMESSUNGEN
Vor der Fertigung sind die Maße am Bau vom AN zu nehmen und zugleich auch auf Übereinstimmung mit den Werkplanmaßen der Architekten zu kontrollieren. Unstimmigkeiten sind der Objektüberwachung sofort mitzuteilen.

RECHNUNGEN
Rechnungen sind dem Auftraggeber im Original in Papierform inkl. aller dazugehörigen insbesondere rechnungsbegründender Unterlagen zu übergeben.

Der mit der Bauabrechnung beauftragte Architekt erhält zur Prüfung alle Unterlagen parallel vorab per Mail und in Papierform.

Die Rechnung ist kumulativ, nachvollzieh- sowie leicht prüfbar zu führen. Es können nur Leistungen abgerechnet werden, für die eine Vereinbarung besteht, und die nachweislich und nachvollziehbar erbracht sind. Den Nachweis schuldet der AN in Form eines zeichnerischen, oder gemeinsamen Aufmaßes mit der Bauüberwachung.
Die Leistungen sind dabei je LV-Position auf separaten Aufmaßblättern nachzuweisen, diese müssen den Namen der Firma des AN tragen. Die hier dargestellten Mengen werden in der Mengenermittlung summiert, und in der Abrechnung mit dem vereinbarten Einheitspreis multipliziert.

Rechnungsstellung seit dem 01.01.2025: Der Rechnungseigang sollte als X-Rechnung auf ePortal mit folgender Kennung land@erechnung.sachsen-anhalt.de (land@erechnung.sachsen-anhalt.de) und Leitweg-ID 15-1401-49 erfolgen oder in elektronischer Form per Email an die Poststelle des BLSA an poststelle-HAL.BLSA@sachsen-anhalt.de (poststelle-HAL.BLSA@sachsen-anhalt.de) mit dem jeweiligen zuständigen Fachplaner (Architekt, HLSK, ELT) und Bearbeiter des BLSA, in Kopie.

Zur Beschleunigung der Bearbeitung sind in der Rechnung anzugeben:
- Rechnungsdatum,
- Rechnungsnummer,
- Auftragsnummer der Vergabestelle (vgl. beiliegendes Auftragsschreiben),
- Name des Bearbeiters beim BLSA,
- International Bank Account Number (IBAN),
- Bank Identifier Code (BIC).

DOKUMENTATION
Die Übergabe der notwendigen Dokumentationsunterlagen erfolgt unaufgefordert und mehrstufig:

1.  Unterlagen mit bauordnungsrechtlichen Belangen müssen unmittelbar nach Herstellung / Errichtung des Bauteils 1-fach in Papier und digital als PDF der Objektüberwachung übergeben werden
2.  Drei Wochen vor Abnahme der Leistungen, sind sämtliche Unterlagen als PDF an die Objektüberwachung zur Feststellung der Abnahmereife zu übermitteln
3.  Zur Abnahme, dreifach im Original in Papierform und digital.

Dazu gehören insbesondere:
-  die unterschriebene Fachbauleitererklärung
-  Nachweise, Erklärungen, Bescheinigungen über die eingebauten Produkte und Ihre Übereinstimmung mit den Vorgaben des Systemhersteller sowie ihre Prüfzeugnisse
-  Werkzeugnisse, Gütenachweise, Prüf- und Eignungsnachweise sowie bauaufsichtliche Zulassungen
-  Hersteller -und Produktverzeichnisse
-  Forderungen der Bauaufsicht

ABNAHME
Voraussetzungen zur Feststellung der Sachmangelfreiheit, bzw. der Abnahme sind u.a.

- ggf. erforderliche Inbetriebnahme und / oder behördliche Abnahmen,
- die Möglichkeit zur umfänglichen visuellen Inaugenscheinnahme der
  Leistungen in sauberem Zustand,
- die Möglichkeit zur Feststellung der Eigenschaften auf Grundlage der
  AN-Dokumentation
- die Möglichkeit zur funktionalen Inaugenscheinnahme der Leistungen.

## SLB_0034 Einbauküchen SLB-2026-0034
Datum: 27.01.2026

### Titel 1 TEEKÜCHEN

*Hinweis: Hinweise Teeküchen*
Die folgenden Konstruktionsbeschreibungen gelten grundsätzlich für alle Teeküchen. Sie sind Bestandteil der Leistungsbeschreibung in jeder der nachfolgend aufgeführten Positionen. Alle beschriebenen Qualitäten, Leistungen und Bauteile sind in die Einheitspreise einzurechnen.

01 Allgemein
Die Teeküchen sind in Plattenbauweise, zerlegbar, mit aufgesetzten Korpusrückwänden und höhenverstellbaren Füßen herzustellen. Die Schrankfronten aller Schränke sind bündig zueinander auszuführen. Das Fugenbild zwischen Schranktüren ist gleichmäßig auszuführen. Die Verbindung der einzelnen Bauteile hat kraftschlüssig durch geeignete Verbindungsmittel und Klebstoffe zu erfolgen. Sichtbar verbleibende Verbindungsmittel sind nicht zulässig.
Alle Möbel bzw. Möbelelemente, die mit Feuchte beansprucht werden können (Raumnutzung / Reinigung), sind aus wasserfestem Werkstoff zu fertigen oder so zu beschichten, dass keine Feuchtigkeit eindringen kann. Die beiliegenden Planunterlagen stellen die Einbausituationen dar. Alle Einzelelemente werden wie dargestellt linear an- und/oder übereinander gereiht. Alle Einbaumaße sind vor Ort zu prüfen.
Der Einbau erfolgt vor der Wand in Wandnischen, zwischen Wänden und freistehend. Beim Einbau in Wandnischen müssen die Vorderkanten der Schrankfronten bündig mit der Vorderkante der Nische enden.

02 Material
Trägermaterial: Spanplatte für den Innenbereich gemäß DIN EN 312 und DIN EN 13986
Plattenstärke: d = 15mm
Sichtbare Oberflächen: Echtholzfurnier Fichte, transparent beschichtet
CE-Kennzeichnung
Plattentyp P2
Biegefestigkeit: mind. 14 N/mm2
Querzugfestigkeit: mind. 0,45 N/mm2
Biege-Elastizitätsmodul: mind. 1950 N/mm2
Abhebefestigkeit: mind. 14 m/mm2

03 Oberflächen

03.1 Sicht- und Außenflächen
Alle sichtbaren und Äußeren Flächen der Schränke und Blenden sind in Echtholzfurnier aus Fichte zu bekleben und anschließend wasserfest, transparent matt zu beschichten. Die fertige Oberfläche muss unempfindlich gegen Schmutz, Kratzer und Abdrücke und gut reinigungsfähig sein. Sichtbare Kanten sind mit Umleimern aus Echtholz Fichte zu bekleben. Die Innenflächen der Schranktüren sind entsprechend der Beschreibung der Innenflächen mit einermelaminharzbeschichteten Oberfläche auszuführen.

03.2 Innenflächen
Die Innenflächen der Schränke, deren Rückwände und Regalböden sind in melaminharzbeschichteter, wasserfester Oberfläche in einem Grauton nach Bemusterung auszuführen.

03.3 Arbeitsplatte
Die Arbeitsplatte ist mit einer HPL-Beschichtung in Grauton nach Bemusterung auszuführen. Unterseite gegenkaschiert.

02 Konstruktion

02.1 Unterschränke
Die Unterschränke haben eine einheitliche Korpushöhe von 780mm und eine einheitliche Korpustiefe von 600mm. Die Schranktüren sind 20mm nach oben überstehend auszuführen um zwischen Arbeitsplatte und Schranktür einen Eingriff zum Öffnen herzustellen.
Die Unterschränke sind mit jeweils 4 höhenverstellbaren Füßen auszustatten und auf eine Höhe von 70mm über OKFFB einzustellen.

02.2 Hängeschränke
Die Hängeschränke haben eine einheitliche Korpushöhe von 650mm und eine einheitliche Korpustiefe von 470mm. Die Schranktüren sind 20mm nach unten Überstehend auszuführen um einen Eingriff zum Öffnen herzustellen. Die Wandhängeschränke sind auf einer einheitlichen Höhe (OK Hängeschrank = +2170mm ü. OKFFB) mit Montageschienen an der Rückblende oder Kalksandsteinwänden zu befestigen.

02.3 Hochschränke
Die Hochschränke haben eine einheitliche Korpustiefe von 600mm und bestehen aus zwei Korpussen mit einheitlichen Höhen von 780mm (unten) und 1250mm (oben). Die Beiden Schrankteile sind mit einem Abstand von 70mm übereinander zu montieren. Die Schranktüren sind 20mm jeweils nach oben bzw. unten überstehend auszuführen um einen Eingriff zum Öffnen herzustellen. Die Hochschränke sind mit jeweils 4 höhenverstellbaren Füßen auszustatten und auf eine Höhe von 70mm über OKFFB einzustellen.

03.4 Einlegeböden
Einlegeböden

02.5 Schranktüren
Die Türen überdecken den Schrankkorpus komplett (keine umlaufenden Rahmen sichtbar). Anschlag als Eckanschlag nach außen öffnend. Aufschlagrichtung nach Architektenplänen. Anschlagpuffer Durchmesser 8-10mm, in Korpuswand eingebohrt, in ausreichender Anzahl. Die Türen werden als grifflose Türen mit horizontalem Eingriff ausgeführt. Der Eingriff der Türen wird bei den Oberschränken durch einen Abstandshalter zwischen Schrank und Arbeitsplatte und verlängerten Türen erreicht. Der Eingriff an Hängeschränken erfolgt von unten durch nach unten verlängerte Türen und einer unterseitigen Blende. Bei den Hochschränken ist als Eingriff eine Fuge zwischen den beiden Schranktüren auszuführen. Die untere Türe ist dabei in der Höhe an die Türen der Unterschränke anzupassen. Ausführung der Eingriffe gemäß Architektenplänen.

02.6 Beschläge Schranktüren
- Topfbänder nach DIN 68856-2 und DIN 68857 zum
  Einschrauben
- Gelenkarm aus Stahl, vernickelt
- Einbohrtopf aus Stahl vernickelt
- 3-dimensional verstellbar
- mit Schließautomatik und integrierter Dämpfung
- Öffnungswinkel 110° (Eckanschlag)
- Anzahl nach Vorgabe Beschlagshersteller, mindestens jedoch
  1 Topfband je 500mm Türhöhe
- Für werkzeuglose Montage der Tür am Korpus

02.7 Schubladen
Die Schubladen sind voll ausziehbar, leichtgängig, mit Stoppvorrichtung, mit selbsttätigem Verschluss und integriertem Dämpfer auszuführen. Die Schubladefronten überdecken den Schrankkorpus komplett (keine umlaufenden Rahmen sichtbar). Anschlagpuffer in Korpuswand eingebohrt, in ausreichender Anzahl. Die Schubladefronten werden grifflos ausgeführt und sind bei oberen Schubladen von unten und bei unteren Schubladen von oben über horizontale Eingriffe öffenbar. Die Zuordnung und Lage erfolgt gemäß Architektenzeichnungen.

02.8 Sockelhöhenversteller
Sockelhöhenversteller nach Wahl des AN, alle Korpusse sind zur Justierung und Ausrichtung mit Sockelhöhenverstellern entsprechend der angegebenen Höhe mit folgenden Mindestanforderungen auszustatten:
- Einstellbereich ca. +/- 20mm
- beweglicher Fußteller
- Tragkraft ca. 150kg
- Anzahl je Korpus mind. 4 Stück
Die Sockelhöhenversteller sind in den Einheitspreis einschl. Befestigung einzukalkulieren.

02.9 Sockelblenden
Unter den Unterschränken bzw. Hochschränken ist eine zurückversetzte 70mm hohe Sockelblende anzubringen. Die Sockelblenden sind wasserfest aus Spanplatten vom Typ P3 aus einem Stück herzustellen und verdeckt an den Unterschränken zu befestigen. Bei der Teeküche im Raum 02.10 kann die Sockelblende, falls nicht anders möglich gestoßen werden. Der Stoß ist dabei möglichst nicht sichtbar auszuführend und abschließend so zu beschichten, dass ein Eintreten von Feuchtigkeit verhindert wird. Die Stoßfuge ist versatzfrei und gesichert auszuführen und in den Werkplänen zu kennzeichnen. Anfertigung entsprechend Aufmaß nach Aufstellung und Ausrichtung der Korpusse vor Ort.

02.10 Unterblenden Hängeschränke
Unter den Hängeschränken ist eine durchlaufende Blende anzubringen. Die Blende ist ca. 20mm zu den Schranktüren zurückversetzt auszuführen um einen Eingriff zum Öffnen herzustellen. Anfertigung entsprechend Aufmaß nach Aufstellung und Ausrichtung der Korpusse vor Ort.

02.11 Blende unter Arbeitsplatte
Zwischen den Unterschränken und der Arbeitsplatte ist eine durchlaufende 50mm hohe Blende anzubringen. Die Blende ist ca. 40mm zu den Schranktüren zurückversetzt auszuführen um einen Eingriff zum Öffnen herzustellen. Anfertigung entsprechend Aufmaß nach Aufstellung und Ausrichtung der Korpusse vor Ort.

02.12 Rückblende
Zwischen Arbeitsplatte und Hängeschränken ist eine Rückenblende aus Spanplatte 19mm herzustellen. Bei Teeküchen vor Trockenbauwänden ist die Rückenblende bis zur Oberkante der Hängeschränke herzustellen und diese sind daran zu befestigen. In den Trockenbauwänden ist keine Verstärkung zur Montage der Hängeschränke vorhanden.

Anfertigung entsprechend Aufmaß nach Aufstellung und Ausrichtung der Korpusse vor Ort.

02.13 Bodenträger für Fachböden
- Tragkraft: 80kg (nach DIN EN 1727:1998-06)
- für Bohrloch 5mm
- Fachboden-Sicherung mit Steckzapfen
- Montage: Einstecken und Verspannen
- stabilisiert den Korpus durch Zug und Verspreizung
Die Bodenträger sind in den Einheitspreisen mit einzukalkulieren. Die Böden sind mittels Bodenträgern in den Reihlochungen der Schrankkorpusse frei positionierbar und durch Sicherungszapfen gegen herausrutschen gesichert.

02.14 Arbeitsplatten
Arbeitsplatten sind über die gesamte Küchenzeile durchlaufend anzubieten und auszuführen. Bei der Teeküche im Raum 02.10 kann die Arbeitsplatte, falls nicht anders möglich gestoßen werden. Der Stoß ist dabei möglichst nicht sichtbar auszuführend und abschließend so zu beschichten, dass ein Eintreten von Feuchtigkeit verhindert wird. Die Stoßfuge ist versatzfrei und gesichert auszuführen und in den Werkplänen zu kennzeichnen.  Die Arbeitsplatten sind Bündig mit den Schrankfronten der Unter- und Hochschränke zu montieren. Die Arbeitsplatten sind feuchtigkeitsgeschützt und spannungsfrei herzustellen. Vorderkante mit max. 3mm Rundung, Unterseite gegenkaschiert. Die Arbeitsplatte ist mittels Abstandshalter (50mm) auf den Unterschränken zu montieren um einen Eingriff zum Öffnen der Unterschränke herzustellen. Verbindungen und Befestigung verdeckt liegend.

Sämtliche hier genannten Leistungen sind in die Einheitspreise der jeweiligen Positionen einzukalkulieren.

**1.1 Werkplanung Teeküchen**
*** Pauschalposition
Erstellen von aussagekräftigen Werkstattplänen
je Mobiliar (Position) zur Umsetzung der
Gestaltungsvorgaben.
Inhaltlich müssen alle Ansichts- und Aufsichtsflächen
sowie die wesentlichen Vertikal- und Horizontalschnitte
in der Werkplanung enthalten sein. Weiterhin sind alle
wesentlichen Ausstattungen, Ein- und Anbauten
darzustellen. Als Zeichnungsmaßstab ist mindestens
M 1:20 oder größer einzuhalten.
Alle wesentlichen Informationen, wie Maßangaben,
Erläuterungen, Materialien und dgl. sind in lesbarer
Form zu erstellen.
Lieferung je Möbel in 2-facher Ausfertigung (Papier)
sowie vorab als Daten (PDF/DWG) an den Architekt / AG.
Die Leistung schließt das Aufmaß vor Ort sowie
Anpassungen und Ergänzungen der Werkplanung (zur
Freigabeerteilung) ein.
Die Pläne sind spätestens 2 Wochen nach
Auftragserteilung zur Abstimmung, Prüfung und Freigabe
dem Architekt vorzulegen.
Sämtliche Vervielfältigungskosten sind Sache des AN.
Menge: 1,000 psch
DIN276-1_08: 371

**1.2 Teeküche Kraftfahrer - Raum 01.30**
Teeküchenmöbel (BxHxT) 3200mm x 2170mm x 700mm

bestehend aus:

3 Oberschränke (BxHxT) 600mm x 650mm x 450mm
     - 1 Drehtür, 20mm nach unten verlängert als Abschluss
  der unterseitigen Blende und als Eingriff zum Öffnen
     - 1 höhenverstellbarer Einlegeboden
     - Verdeckte Befestigung an Trockenbauwand
     - 1 Oberschrank vorgerichtet für integrierte Mikrowelle
     - 1 Oberschrank vorgerichtet für Einbau-Abzugshaube

2 Oberschränke (BxHxT) 400mm x 650mm x 450mm
     - Ausführung wie zuvor beschriebene Oberschränke

1 Unterschrank (BxHxT) 600mm x 780mm x 600mm
     - zum Einbau einer Spüle
     - zum Einbau eines Mülltrennsystems
     - 1 Drehtür mit ca. 70mm Fuge bis OKFFB und 20mm
  oberseitig überstehend als Eingriff zum Öffnen

1 Unterschrank (BxHxT) 600mm x 780mm x 600mm
     - zum Einbau eines Geschirrspülers
     - Front für Klappe Geschirrspühler mit ca. 70mm Fuge bis
  OKFFB und 20mm oberseitig überstehend als Eingriff
  zum Öffnen
     - Montage bündig mit angrenzenden Unterschränken

1 Unterschrank (BxHxT) 600mm x 780mm x 600mm
     - 1 Drehtür mit ca. 70mm Fuge bis OKFFB und 20mm
  oberseitig überstehend als Eingriff zum Öffnen
     - 2 Höhenverstellbare Einlegeböden

2 Unterschränke (BxHxT) 400mm x 780mm x 600mm
     - jeweils 3 Schubladen mit ca. 70mm Fuge zwischen
  unterer Schubladenfront und OKFFB und 20mm Fuge
  zwischen den Schubladefronten

1 Hochschrank (BxHxT) 600mm x 2170mm x 600mm
     - Bestehend aus 2 Korpussen H:780mm (unten) /
  H:1250mm (oben)
     - Front für Tür Kühlschrank 20mm unterseitig überstehend
  als Eingriff zum Öffnen
     - Front für Tür Gefierschrank mit ca. 70mm Fuge bis
  OKFFB und 20mm oberseitig überstehend als Eingriff
  zum Öffnen
     - Zum Einbau von Kühlschrank (oben) und
  Gefrierschrank (unten)

Sockelblende (BxH) 3200mm x 70mm
     - Sockelblende unter zuvor beschriebenen Unterschränken
  und Hochschrank
     - Revisionsierbare Montage an Füßen der Schränke

Blende Unterschränke (BxH) 3200mm x 50mm
     - Blende als rückseitiger Abschluss des Eingriffs zum Öffnen
  der Unterschränke
     - Verdeckte Montage zwischen Unterschränken und
  Arbeitsplatte bzw. zwischen zweigeteiltem Hochschrank

Blende Oberschränke (BxTxH) 2600mm x 410mm x 20mm
     - Blende als Untersicht der zuvor beschriebenen
  Hängeschränke
     - Verdeckte Montage an Unterseite der Hängeschränke
     - Herstellung nach Montage der Hängeschränke und dann
  folgendem Aufmaß

Rückblende (BxH) 2600mm x 1230mm
     - Verdeckte Montage an Rückwand zwischen Arbeitsplatte
  bis OK Hängeschränke
     - Montage der Hängeschränke an Rückblende (keine
  Verstärkung im Trockenbau!)
     - Herstellung nach Montage der Schränke und dann
  folgendem Aufmaß

Arbeitsplatte (BxTxH) 2600mm x 700mm x 40mm
     - Verdeckte Montage auf zuvor beschriebenen
  Unterschränken, bündig mit Schrankfronten
     - Montage mit 30mm Abstand zu unteren Schranktüren
     - inkl. aller An- und Abschlüsse
     - inkl. Ausschnitte für Spühlbecken und Herdplatte

Sämtliche Hinweise und Vorgaben aus den Vortexten sind zu beachten und mit in die Einheitspreise einzukalkulieren.

Sämtliche benötigten Befestigungsmittel sind in die Einheitspreise einzukalkulieren.

Ausführung gemäß Detail 650
Menge: 1,000 St
DIN276-1_08: 371

**1.3 Teeküche Büros - Raum 01.21**
Teeküchenmöbel (BxHxT) 3600mm x 2170mm x 700mm

bestehend aus:

5 Oberschränke (BxHxT) 600mm x 650mm x 450mm
     - 1 Drehtür, 20mm nach unten verlängert als Abschluss
  der unterseitigen Blende und als Eingriff zum Öffnen
     - 1 höhenverstellbarer Einlegeboden
     - Verdeckte Befestigung an Trockenbauwand
     - 1 Oberschrank vorgerichtet für integrierte Mikrowelle
     - 1 Oberschrank vorgerichtet für Einbau-Abzugshaube

1 Unterschrank (BxHxT) 600mm x 780mm x 600mm
     - zum Einbau einer Spüle
     - zum Einbau eines Mülltrennsystems
     - 1 Drehtür mit ca. 70mm Fuge bis OKFFB und 20mm
  oberseitig überstehend als Eingriff zum Öffnen

1 Unterschrank (BxHxT) 600mm x 780mm x 600mm
     - zum Einbau eines Geschirrspülers
     - Front für Klappe Geschirrspühler mit ca. 70mm Fuge bis
  OKFFB und 20mm oberseitig überstehend als Eingriff
  zum Öffnen
     - Montage bündig mit angrenzenden Unterschränken

1 Unterschrank (BxHxT) 600mm x 780mm x 600mm
     - 1 Drehtür mit ca. 70mm Fuge bis OKFFB und 20mm
  oberseitig überstehend als Eingriff zum Öffnen
     - 2 Höhenverstellbare Einlegeböden

2 Unterschränke (BxHxT) 600mm x 780mm x 600mm
     - jeweils 3 Schubladen mit ca. 70mm Fuge zwischen
  unterer Schubladenfront und OKFFB und 20mm Fuge
  zwischen den Schubladefronten

1 Hochschrank (BxHxT) 600mm x 2170mm x 600mm
     - Bestehend aus 2 Korpussen H:780mm (unten) /
  H:1250mm (oben)
     - Front für Tür Kühlschrank 20mm unterseitig überstehend
  als Eingriff zum Öffnen
     - Front für Tür Gefierschrank mit ca. 70mm Fuge bis
  OKFFB und 20mm oberseitig überstehend als Eingriff
  zum Öffnen
     - Zum Einbau von Kühlschrank (oben) und
  Gefrierschrank (unten)

Sockelblende (BxH) 3600mm x 70mm
     - Sockelblende unter zuvor beschriebenen Unterschränken
  und Hochschrank
     - Revisionsierbare Montage an Füßen der Schränke

Blende Unterschränke (BxH) 3600mm x 50mm
     - Blende als rückseitiger Abschluss des Eingriffs zum Öffnen
  der Unterschränke
     - Verdeckte Montage zwischen Unterschränken und
  Arbeitsplatte bzw. zwischen zweigeteiltem Hochschrank

Blende Oberschränke (BxTxH) 3000mm x 410mm x 20mm

     - Blende als Untersicht der zuvor beschriebenen
  Hängeschränke
     - Verdeckte Montage an Unterseite der Hängeschränke
     - Herstellung nach Montage der Hängeschränke und dann
  folgendem Aufmaß

Rückblende (BxH) 3000mm x 560mm
     - Verdeckte Montage an Rückwand zwischen Arbeitsplatte
  und Unterschränke
     - Herstellung nach Montage der Schränke und dann
  folgendem Aufmaß

Arbeitsplatte (BxTxH) 3000mm x 700mm x 40mm
     - Verdeckte Montage auf zuvor beschriebenen
  Unterschränken, bündig mit Schrankfronten
     - Montage mit 30mm Abstand zu unteren Schranktüren
     - inkl. aller An- und Abschlüsse
     - inkl. Ausschnitte für Spühlbecken und Herdplatte

Sämtliche Hinweise und Vorgaben aus den Vortexten sind zu beachten und mit in die Einheitspreise einzukalkulieren.

Sämtliche benötigten Befestigungsmittel sind in die Einheitspreise einzukalkulieren.

Ausführung gemäß Detail 651
Menge: 1,000 St
DIN276-1_08: 371

**1.4 Teeküche Fortbildung - Raum 01.17**
Teeküchenmöbel (BxHxT) 3175mm x 2170mm x 700mm

bestehend aus:

3 Oberschränke (BxHxT) 600mm x 650mm x 450mm
     - 1 Drehtür, 20mm nach unten verlängert als Abschluss
  der unterseitigen Blende und als Eingriff zum Öffnen
     - 1 höhenverstellbarer Einlegeboden
     - Verdeckte Befestigung an Trockenbauwand
     - 1 Oberschrank vorgerichtet für integrierte Mikrowelle
     - 1 Oberschrank vorgerichtet für Einbau-Abzugshaube

2 Oberschränke (BxHxT) 388mm x 650mm x 450mm
     - Ausführung wie zuvor beschriebene Oberschränke

1 Unterschrank (BxHxT) 600mm x 780mm x 600mm
     - zum Einbau einer Spüle
     - zum Einbau eines Mülltrennsystems
     - 1 Drehtür mit ca. 70mm Fuge bis OKFFB und 20mm
  oberseitig überstehend als Eingriff zum Öffnen

1 Unterschrank (BxHxT) 600mm x 780mm x 600mm
     - zum Einbau eines Geschirrspülers
     - Front für Klappe Geschirrspühler mit ca. 70mm Fuge bis
  OKFFB und 20mm oberseitig überstehend als Eingriff
  zum Öffnen
     - Montage bündig mit angrenzenden Unterschränken

1 Unterschrank (BxHxT) 600mm x 780mm x 600mm
     - 1 Drehtür mit ca. 70mm Fuge bis OKFFB und 20mm
  oberseitig überstehend als Eingriff zum Öffnen
     - 2 Höhenverstellbare Einlegeböden

2 Unterschränke (BxHxT) 388mm x 780mm x 600mm
     - jeweils 3 Schubladen mit ca. 70mm Fuge zwischen
  unterer Schubladenfront und OKFFB und 20mm Fuge
  zwischen den Schubladefronten

1 Hochschrank (BxHxT) 600mm x 2170mm x 600mm
     - Bestehend aus 2 Korpussen H:780mm (unten) /
  H:1250mm (oben)
     - Front für Tür Kühlschrank 20mm unterseitig überstehend
  als Eingriff zum Öffnen
     - Front für Tür Gefierschrank mit ca. 70mm Fuge bis
  OKFFB und 20mm oberseitig überstehend als Eingriff
  zum Öffnen
     - Zum Einbau von Kühlschrank (oben) und
  Gefrierschrank (unten)

Sockelblende (BxH) 3175mm x 70mm
     - Sockelblende unter zuvor beschriebenen Unterschränken
  und Hochschrank
     - Revisionsierbare Montage an Füßen der Schränke

Blende Unterschränke (BxH) 3175mm x 50mm
     - Blende als rückseitiger Abschluss des Eingriffs zum Öffnen
  der Unterschränke
     - Verdeckte Montage zwischen Unterschränken und
  Arbeitsplatte bzw. zwischen zweigeteiltem Hochschrank

Blende Oberschränke (BxTxH) 2575mm x 410mm x 20mm
     - Blende als Untersicht der zuvor beschriebenen
  Hängeschränke
     - Verdeckte Montage an Unterseite der Hängeschränke
     - Herstellung nach Montage der Hängeschränke und dann
  folgendem Aufmaß

Rückblende (BxH) 2575mm x 1230mm
     - Verdeckte Montage an Rückwand zwischen Arbeitsplatte
  bis OK Hängeschränke
     - Montage der Hängeschränke an Rückblende (keine
  Verstärkung im Trockenbau!)
     - Herstellung nach Montage der Schränke und dann
  folgendem Aufmaß

Arbeitsplatte (BxTxH) 2575mm x 700mm x 40mm
     - Verdeckte Montage auf zuvor beschriebenen
  Unterschränken, bündig mit Schrankfronten
     - Montage mit 30mm Abstand zu unteren Schranktüren
     - inkl. aller An- und Abschlüsse
     - inkl. Ausschnitte für Spühlbecken und Herdplatte

Sämtliche Hinweise und Vorgaben aus den Vortexten sind zu beachten und mit in die Einheitspreise einzukalkulieren.

Sämtliche benötigten Befestigungsmittel sind in die Einheitspreise einzukalkulieren.

Ausführung gemäß Detail 652
Menge: 1,000 St
DIN276-1_08: 371

**1.5 Teeküche Raumschießanlage - Raum 02.10**
Teeküchenmöbel (BxHxT) 7635mm x 940mm x 700mm

bestehend aus:

1 Unterschrank (BxHxT) 600mm x 780mm x 600mm
     - zum Einbau einer Spüle
     - zum Einbau eines Mülltrennsystems
     - 1 Drehtür mit ca. 70mm Fuge bis OKFFB und 20mm
  oberseitig überstehend als Eingriff zum Öffnen

1 Unterschrank (BxHxT) 600mm x 780mm x 600mm
     - zum Einbau eines Geschirrspülers
     - Front für Klappe Geschirrspühler mit ca. 70mm Fuge bis
  OKFFB und 20mm oberseitig überstehend als Eingriff
  zum Öffnen
     - Montage bündig mit angrenzenden Unterschränken

1 Unterschrank (BxHxT) 600mm x 780mm x 600mm
     - zum Einbau eines Kühlschranks
     - Front für Tür Kühlschrank mit ca. 70mm Fuge bis
  OKFFB und 20mm oberseitig überstehend als Eingriff
  zum Öffnen
     - Montage bündig mit angrenzenden Unterschränken

1 Unterschrank (BxHxT) 600mm x 780mm x 600mm
     - zum Einbau eines Gefrierschranks
     - Front für Tür Gefrierschrank mit ca. 70mm Fuge bis
  OKFFB und 20mm oberseitig überstehend als Eingriff
  zum Öffnen
     - Montage bündig mit angrenzenden Unterschränken

4 Unterschränke (BxHxT) 600mm x 780mm x 600mm
     - 1 Drehtür mit ca. 70mm Fuge bis OKFFB und 20mm
  oberseitig überstehend als Eingriff zum Öffnen
     - 2 Höhenverstellbare Einlegeböden
     - 1 Unterschrank vorgerichtet für integrierte Mikrowelle

3 Unterschränke (BxHxT) 600mm x 780mm x 600mm
     - jeweils 3 Schubladen mit ca. 70mm Fuge zwischen
  unterer Schubladenfront und OKFFB und 20mm Fuge
  zwischen den Schubladefronten

1 Unterschrank (BxHxT) 517mm x 780mm x 600mm
     - 1 Drehtür mit ca. 70mm Fuge bis OKFFB und 20mm
  oberseitig überstehend als Eingriff zum Öffnen
     - 2 Höhenverstellbare Einlegeböden

1 Unterschrank (BxHxT) 517mm x 780mm x 600mm
     - 3 Schubladen mit ca. 70mm Fuge zwischen
  unterer Schubladenfront und OKFFB und 20mm Fuge
  zwischen den Schubladefronten

Sockelblende (BxH) 7635mm x 70mm
     - Sockelblende unter zuvor beschriebenen Unterschränken
  und Hochschrank
     - Revisionsierbare Montage an Füßen der Schränke

Blende Unterschränke (BxH) 7635mm x 50mm

     - Blende als rückseitiger Abschluss des Eingriffs zum Öffnen
  der Unterschränke
     - Verdeckte Montage zwischen Unterschränken und
  Arbeitsplatte bzw. zwischen zweigeteiltem Hochschrank

Arbeitsplatte (BxTxH) 7635mm x 700mm x 40mm
     - Verdeckte Montage auf zuvor beschriebenen
  Unterschränken, bündig mit Schrankfronten
     - Montage mit 30mm Abstand zu unteren Schranktüren
     - inkl. aller An- und Abschlüsse
     - inkl. Ausschnitte für Spühlbecken und Herdplatte

Sämtliche Hinweise und Vorgaben aus den Vortexten sind zu beachten und mit in die Einheitspreise einzukalkulieren.

Sämtliche benötigten Befestigungsmittel sind in die Einheitspreise einzukalkulieren.

Ausführung gemäß Detail 653
Menge: 1,000 St
DIN276-1_08: 371

**1.6 Einbau-Kochfeld**
Lieferung und Montage eines autarken Einbau-Kochfeldes in zuvor beschriebene Arbeitsplatte.

- Aus Glaskeramik mit 2 Kochzonen
- Rahmenlos
- Abmessung Kochfeld ca. 29mm x 52mm
- Einbauhöhe max. 50mm (Einbau in Arbeitsplatte)

Steuerung über Sensortasten auf der Oberfläche des Kochfeldes.

Flächenbündige Montage in Arbeitsplatte, inkl. Anschluss an Elektroversorgung, aller notwenigen Anschlusskabel und Kleinteile.
Menge: 4,000 St
DIN276-1_08: 371

**1.7 Einbau-Dunstabzugshaube**
Lieferung und Montage einer Einbau-Dunstabzugshaube in zuvor beschriebene Oberschränke.

Abmessungen Oberschrank:
Breite: 600mm
Höhe: 650mm
Tiefe:  bis 450mm

- Einergieeffizienzklasse: A oder besser
- Fettabscheidegrad: min. 80%
- Betriebsgeräusch: max. 73dBA

Der Oberschrank muss nach Einbau weiterhin geöffnet werden können. Front wie angrenzende Oberschränke.

Inkl. Anschluss an die Ver- und Entsorgungsleitungen und aller notwendiger Aussparungen, Ein- und Anbauteile
Menge: 3,000 St
DIN276-1_08: 371

**1.8 Einbau-Spühlmaschine**
Lieferung und Montage einer Einbau-Spülmaschine in zuvor beschriebenen Unterschrank.

Abmessungen Unterschrank:
Breite: 600mm
Höhe: 850mm
Tiefe:  bis 600mm (Einbau-Spülmaschine flächenbündig
  mit angrenzenden Unterschränken)

- Einergieeffizienzklasse: A+ oder besser
- Trockenwirkungsklasse: A
- Wasserverbrauch: max. 13l pro Spülgang
- Betriebsgeräusch: max. 49dBA
- Programm-Temperatur: 45° - 70° C

Front wie angrenzende Unterschränke. Einheitliche Fuge zu OKFFB und oberseitiger Eingriff zum Öffnen der Spühlmaschine sind zu übernehmen. Das Herstellen der Front wird gesondert vergütet.

Inkl. Anschluss an die Ver- und Entsorgungsleitungen und aller notwendiger Aussparungen, Ein- und Anbauteile.
Menge: 4,000 St
DIN276-1_08: 371

**1.9 Einbau-Kühlschrank in Hochschrank**
Lieferung und Montage eines Einbau-Kühlschranks in zuvor beschriebenen Hochschrank.

Abmessungen Hochschrank:
Breite: 600mm
Höhe: 1250mm
Tiefe:  bis 600mm (Einbau-Kühlschrank flächenbündig
  mit angrenzenden Unterschränken)

- Einergieeffizienzklasse: C oder besser
- Betriebsgeräusch: max. 32dBA

Front wie angrenzende Unterschränke. Unterseitiger Eingriff zum Öffnen des Kühlschranks. Front bündig mit UK Arbeitsplatte. Das Herstellen der Front wird gesondert vergütet.

Inkl. Anschluss an die Ver- und Entsorgungsleitungen und aller notwendiger Aussparungen, Ein- und Anbauteile.
Menge: 3,000 St
DIN276-1_08: 371

**1.10 Einbau-Kühlschrank in Unterschrank**
Lieferung und Montage eines Einbau-Kühlschranks in zuvor beschriebenen Hochschrank.

Abmessungen Unterschrank:
Breite: 600mm
Höhe: 850mm
Tiefe:  bis 600mm (Einbau-Kühlschrank flächenbündig
  mit angrenzenden Unterschränken)

- Einergieeffizienzklasse: C oder besser
- Betriebsgeräusch: max. 32dBA

Front wie angrenzende Unterschränke. Einheitliche Fuge zu OKFFB und oberseitiger Eingriff zum Öffnen des Kühlschranks sind zu übernehmen. Das Herstellen der Front wird gesondert vergütet.

Inkl. Anschluss an die Ver- und Entsorgungsleitungen und aller notwendiger Aussparungen, Ein- und Anbauteile.
Menge: 1,000 St
DIN276-1_08: 371

**1.11 Einbau-Gefrierschrank**
Lieferung und Montage eines Einbau-Gefrierschranks in zuvor beschriebenen Unterschrank.

Abmessungen Unterschrank:
Breite: 600mm
Höhe: 850mm
Tiefe:  bis 600mm (Einbau-Gefrierschrank flächenbündig
  mit angrenzenden Unterschränken)

- Einergieeffizienzklasse: C oder besser
- Betriebsgeräusch: max. 33dBA

Front wie angrenzende Unterschränke. Einheitliche Fuge zu OKFFB und oberseitiger Eingriff zum Öffnen des Gefrierschranks sind zu übernehmen. Das Herstellen der Front wird gesondert vergütet.

Inkl. Anschluss an die Ver- und Entsorgungsleitungen und aller notwendiger Aussparungen, Ein- und Anbauteile.
Menge: 4,000 St
DIN276-1_08: 371

**1.12 Mikrowelle**
Lieferung und Aufstellen einer Mikrowelle.

- Digitaldisplay
- Volumen Garraum: 23l
- Material: Edestahl
- mit seitlich öffnender Drehtür
- Garraumbeleuchtung
- Keramikboden
- mit Sichtfenster aus Glas
- mit Grillfunktion
- mit Auftaufunktion
- ca. 9 Leistungsstufen
- Durchmesser Drehteller: ca. 270mm

Geeignet für Aufstellung in Hängeschrank
Schrankbreite innen: 570mm
Schrankhöhe innen: 620mm
Schranktiefe innen: 420mm

Inkl. Anschluss an Elektroversorgung und aller notwendigen Anschlusskabel, Aussparungen und Kleinteilen.
Menge: 4,000 St
DIN276-1_08: 371

**1.13 Spülbecken**
Lieferung und Montage eines Spülbeckens in zuvor beschriebene Arbeitsplatte.

Spühlbecken rechteckig mit Abgerundeten Ecken, mit Ab- und Überlauf
Außenmaß Spüle: ca. 950mm x 500mm
Beckenmaße: ca. 500mm x 475mm
Abtropffläche: ca. 500mm x 475mm
Tiefe: ca. 20mm
Material: Edelstahl gebürstet

Inkl. Wasserüberlauf, Siphon und Rohranschluss aus Metall, verchromt, Ablauf mit Spülmaschinenanschluss.
Inkl. Anschluss von Ab- und Überlauf an die Schmutzwasserleitung, inkl. aller notwendigen Anschlussstücke.
Menge: 4,000 St
DIN276-1_08: 371

**1.14 Armatur Spüle**
Lieferung und Montage einer Armatur für zuvor beschriebenes Spülbecken.

Für einhändige Bedienung mit Mischbatterie (Einhebelarmatur), mit schwenkbarem und herausziehbarem Rohrauslauf.

Form Auslauf: hochgezogener Auslauf (senkrecht) endet mit Kreissegment.
Ausladung: ca. 220mm - 250mm
Höhe: ca. 260mm - 300mm
Material: Edelstahl gebürstet

Inkl. Anschluss an Warm- und Kalkwasserversorgung sowie Lieferung und Montage aller notwendigen Einbauteile (Flexschläuche, Dichtungen, usw.)
Menge: 4,000 St
DIN276-1_08: 371

**1.15 Mülltrennsystem**
Lieferung und Montage eines Mülltrennsystems.

- Ausziehbar für Einbau in unterschrank
- 2-fach-Trennung (2x15l), einzeln entnehmbar
- mit Klappe
- Breite: max. 250mm (Einbau von 2 Systemen in einen
  Unterschrank (B=600mm)
Menge: 8,000 St
DIN276-1_08: 371

### Titel 3 STUNDENLOHNARBEITEN

**3.1 Stundenloharbeiten Vorarbeiter/-in**
Menge: 10,000 h
DIN276-1_08: 371

**3.2 Stundenlohnarbeiten Baufacharbeiter/-in**
Menge: 5,000 h
DIN276-1_08: 371

**3.3 Stundenlohnarbeiten Bauhelfer/-in**
Menge: 5,000 h
DIN276-1_08: 371
